# Leistungsbeschreibung (GAEB 90, DA81)
Währung: EUR

## Leistungsverzeichnis

### 08 Lüftertaster

*Hinweis*
-------------------------------------------------------
-------------------------------------------------------
----------------------- HINWEISE ----------------------
-------------------------------------------------------
-------------------------------------------------------
Bitte beachten Sie:
Eine Weitergabe des kompletten Verzeichnisses "LV-
Texte" oder einzelnen Ausschnitten ist gestattet,
sofern die Inhalte nicht geändert werden.

(c) 04/2008 firomatic

-------------------------------------------------------
-------------------------------------------------------
----------------------- HINWEISE ----------------------
-------------------------------------------------------
-------------------------------------------------------

**08.0001 Lüftertaster LT UP**
- Wipp-Taster 2 x Ein (Auf - Zu)
- Stopp wenn beide Tasten gedrückt
- inkl. bedrucktem Rahmen und Wippen, ähnlich RAL 1013

System: firomatic (501016)

**08.0002 Lüftertaster LT AP**
- Wipp-Taster 2 x Ein (Auf - Zu)
- Stopp wenn beide Tasten gedrückt
- inkl. bedrucktem Rahmen und Wippen, ähnlich RAL 1013
- in Auf-Putz Dose (1-fach)

System: firomatic (501026)

**08.0003 Lüftertaster LT UP mit Anzeige "AUF"**
- Wipp-Taster 2 x Ein (Auf - Zu)
- Stopp wenn beide Tasten gedrückt
- mit Anzeige für "AUF"
- inkl. bedrucktem Rahmen und Wippen, ähnlich RAL 1013

System: firomatic (501044)

**08.0004 Lüftertaster LTS UP**
- Schlüsselwendetaster
- 1-polig (Auf - 0 - Zu)
- inkl. Rahmen und Abdeckung, ähnlich RAL 1013

System: firomatic (501010)

**08.0005 Lüftertaster LTS AP**
- Schlüsselwendetaster
- 1-polig (Auf - 0 - Zu)
- inkl. Rahmen und Abdeckung, ähnlich RAL 1013
- in Auf-Putz Dose (1-fach)

System: firomatic (501015)

**08.0006 Lüftertaster LTS UP mit STOPP**
- Schlüsselwendetaster mit Stopp-Taster in 2 UP-Dosen
- inkl. Rahmen und Abdeckung, ähnlich RAL 1013

System: firomatic (501043)

**08.0007 Lüfterdrehschalter LTD UP**
- Wendedrehschalter/-Taster
- 1-polig (Auf - 0 - Zu)
- inkl. Rahmen und Abdeckung, ähnlich RAL 1013

System: firomatic (501027)

**08.0008 Lüfterdrehschalter LTD UP mit Anzeige "AUF"**
- Wendedrehschalter/-Taster
- 1-polig (Auf - 0 - Zu)
- mit Anzeige für "AUF"
- inkl. bedrucktem Rahmen und Wippen, ähnlich RAL 1013

System: firomatic (501028)

**08.0009 Auf-Putz Schalterdose 1-fach**
System: firomatic (501011)

**08.0010 Auf-Putz Schalterdose 2-fach**
System: firomatic (501009)

**08.0011 Profilhalbzylinder**
mit 3 Schlüsseln

System: firomatic (501012)

USt %: 19,00
